# A72-113-115,6 Umbau FRS und Beschilderung
Angebotsaufforderung (GAEB DA XML 3.2, DA83)
Projekt: A-10277-00
Währung: EUR
Nebenangebote zugelassen: ja
Auftraggeber: Autobahn GmbH des Bundes, Niederlassung Ost (Halle/Saale), Außenstelle Dresden, AdB-NL Ost, ASt.Dresden, Großenhainer Str.7, 01097 Dresden, Großenhainer Straße 7, 01097 Dresden
Erstellt mit: GXML Toolbox V3.3 R20230829, iTWO_64 V25.0.650, 06.05.2026

## 1 BAB 72, km 112 bis 116, Los 1 VS
Datum: 06.05.2026
WaGr: 99_99_01

### Gewerk 01 Verkehrssicherung

#### Titel 01.01 BE und baubegl. Leistungen

**01.01.0001 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'nur über die BAB 72 in
Fahrtrichtung.'
Menge: 1,000 Psch
Leistungsbereichkatalog: 101

**01.01.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.01.0003 Zustandsfeststellung**
*** Pauschalposition
Vor, während und nach Bauausführung sind im
Wirkungsbereich der Baumaßnahme Zustandsfeststellungen durchzuführen.
Die Zustandsfeststellung hat sich z. B. auf Grundstücke, Verkehrswege und sonstige bauliche
Anlagen, Grundstücksbegrenzungen und die Vegetation zu
beziehen.
Über die örtlichen Aufnahmen sind schriftliche
Protokolle (einschl. Einmessung von Schadstellen) sowie
Fotodokumentationen über den baulichen Zustand
sämtlicher Anlagen zu erstellen. Die Protokolle sind
vom AN und AG gegenzuzeichnen.
Schäden an Bauwerken sind detailliert aufzunehmen und
zu markieren. Diese sind mit Fotos datumsbezogen zu dokumentieren.
Lieferung der Protokolle zweifach in Papier und einfach digital im Format .pdf.
Lieferung der Fotodokumentationen zweifach als
Farbausdruck und einfach als Digitalfotos im Format
.jpg, Auflösung mind. 2816 x 2112.
Menge: 1,000 Psch

**01.01.0004 Baustellenschild anfert. und aufst. Folie Typ 1**
StL-Nr. 1910140701
Baustelleninformationsschild einschließlich Aufstellvorrichtung nach Unterlagen des AG anfertigen und beschriften, zur Baustelle anfahren und standsicher aufstellen. Notwendige Erdarbeiten ausführen, Fundamente
herstellen. Statischen Nachweis erbringen. Bauschild
während der Bauzeit unterhalten und säubern.
Verkehrszeichenfolie Typ 1, voll retroreflektierend.
Menge: 2,000 St
Leistungsbereichkatalog: 101

**01.01.0005 Baustellenschild abbauen Schild 4,0/3,0 m*Verwerten**
StL-Nr. 1910141711
Baustelleninformationsschild und Aufstellvorrichtung
abbauen, Fundamente abbrechen. Abbruchgut nach Wahl des
AN verwerten. Benutzte Fläche entsprechend dem ursprünglichen Zustand herrichten.
Größe = 4,00/3,00 m.
Baustelleninformationsschild und Aufstellvorrichtung
nach Wahl des AN verwerten.
Menge: 2,000 St
Leistungsbereichkatalog: 101

#### Titel 01.02 Verkehrssicherung nach Regelplan

**01.02.0001 Verkehrsrechtliche Anordnung einh.**
*** Pauschalposition
StL-Nr. 2110592099
Verkehrsrechtliche Anordnung für Einrichtung und Be-
trieb der Verkehrssicherung sämtlicher Abschnitte des
Leistungsverzeichnisses nach Unterlagen des AG einholen
und zugehörige Unterlagen erstellen. Erforderliche
Ortsbesichtigungen zur Erstellung der Planunterlagen
durchführen.
Anfallende Gebühren 'werden auf Nachweis erstattet.
Einschl. Teilnahme an Verkehrsbesprechungen sowie Durchführung von Absprachen mit den zuständigen Behörden.
Einschl. Informieren sowie Durchführung von Absprachen
mit den zuständigen Behörden des untergeordneten
Straßennetzes über die Baumaßnahme und Verkehrsführung.'
Menge: 1,000 Psch
Leistungsbereichkatalog: 105

**01.02.0002 Verk.sich. kürzerer Dauer durchf.*bew. Arbeitsst. über 4 bis 8 Std.*bei Tageslicht**
StL-Nr. 2110513590302100
Verkehrssicherung an Arbeitsstellen von kürzerer Dauer
betriebsfertig aufbauen, vorhalten, warten, instand
setzen, betreiben und abbauen. Vorübergehende Verkehrssicherungsmaßnahmen durchführen.
Nach RSA, Regelplan 'DIII/1r.
Für Ortsbesichtigung gemeinsam mit dem AG.'

Für bewegliche Arbeitsstelle.
Gesamtdauer der Verkehrsführung über 4 Std. bis 8 Std.
Bei Tageslicht.
Menge: 1,000 St
Leistungsbereichkatalog: 105

**01.02.0003 Verk.sich. kürzerer Dauer durchf.*stat. Arbeitsst. über 4 bis 8 Std.*bei Tageslicht**
StL-Nr. 2110513590102100
Verkehrssicherung an Arbeitsstellen von kürzerer Dauer
betriebsfertig aufbauen, vorhalten, warten, instand
setzen, betreiben und abbauen. Vorübergehende Verkehrssicherungsmaßnahmen durchführen.
Nach RSA, Regelplan 'DIII/1r.
Für den Aufbau der Baustellenschilder.
Abrechnung erfolgt je 1 St je RF'

Für stationäre Arbeitsstelle.
Gesamtdauer der Verkehrsführung über 4 Std. bis 8 Std.
Bei Tageslicht.
Menge: 2,000 St
Leistungsbereichkatalog: 105

**01.02.0004 Verk.sich. kürzerer Dauer durchf.*stat. Arbeitsst. über 4 bis 8 Std.*bei Dunkelheit gebührenfrei**
StL-Nr. 2110513590102201
Verkehrssicherung an Arbeitsstellen von kürzerer Dauer
betriebsfertig aufbauen, vorhalten, warten, instand
setzen, betreiben und abbauen. Vorübergehende Verkehrssicherungsmaßnahmen durchführen.
Nach RSA, Regelplan 'DIV/1r.Für den Abbau der Baustellenschilder.Abrechnung erfolgt je 1 St je RF'

Für stationäre Arbeitsstelle.
Gesamtdauer der Verkehrsführung über 4 Std. bis 8 Std.
Bei Dunkelheit.
Gebührenfrei.
Menge: 2,000 St
Leistungsbereichkatalog: 105

**01.02.0005 Verkehrssich. läng. Dauer aufbauen Arbeitsstelle**
*** Pauschalposition
StL-Nr. 2110510519999000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'D I/3 l, modifiziert gemäßUnterlage 16.3 Blatt 01'

Vorhandene Verkehrsschilder 'bei Erfordernis außerKraft setzen.'

Länge des Arbeitsbereiches '1000 m je RF'

Für Verkehrsführungsphase 'Umbau SE von Betr.-km 114,06 bis 115,10, beide RF.'
Menge: 1,000 Psch
Leistungsbereichkatalog: 105

**01.02.0006 Verkehrssich. läng. Dauer vorhalten wie Vorposition**
StL-Nr. 2110511010
Verkehrssicherung längerer Dauer vorhalten, warten, instand setzen und betreiben. Vorübergehende Verkehrssicherungsmaßnahmen durchführen. Die Kontrolle der Verkehrssicherung wird gesondert vergütet.
Verkehrssicherung wie in Vorposition beschrieben.
Menge: 53,000 d
Leistungsbereichkatalog: 105

**01.02.0007 Verkehrssich. läng. Dauer abbauen**
*** Pauschalposition
StL-Nr. 211051209999
Verkehrssicherung an Arbeitsstellen längerer Dauer abbauen. Vorübergehende Verkehrssicherungsmaßnahmen
durchführen. Vorübergehende Markierung entfernen,
transportable Lichtsignalanlage, bauliches Leitelement,
mobile Stauwarnanlage, LED-Anzeigetafel und transportable Schutzeinrichtung abbauen werden gesondert
vergütet.
Nach RSA, Regelplan 'D I/3 l, modifiziert gemäß
Unterlage 16.3 Blatt 01.'

Vorhandene Verkehrsschilder 'wieder in Kraft setzen.'

Länge des Arbeitsbereiches '1000 m je RF.'

Für Verkehrsführungsphase 'Umbau SE von Betr.-km 114,06 bis 115,10, beide RF.'
Menge: 1,000 Psch
Leistungsbereichkatalog: 105

#### Titel 01.03 Baustellenzufahrten

**01.03.0001 Baustellenzufahrten**
Verkehrssicherung und Einrichtung für
Baustellenein- und -ausfahrten einschl. Markierung,
Beschilderung und Leitbaken aufbauen und nach Beendigung der Bauarbeiten abbauen.
Vorhalten, Warten und Betreiben werden
gesondert vergütet.
Verkehrssicherung und Verkehrsregelung nach
StVO und RSA.
Zerstörte und abhanden gekommene Teile der
Einrichtung ersetzen.
Beschilderung, Größe 3:
1 x Z 101 mit Z 1007-33
Markierung:
- Folie Typ II, P7 (weitere Anforderungen analog Pos. 01.05.0010)
- Breite 0,30 m, durchgehend
- Länge ca. 80 m
- Markierung rückstandsfrei und deckenschonend
entfernen.
- Markierungsabfall aufnehmen und der Verwertung nach
Wahl des AN zuführen.
Leitbaken:
- vor und nach der Baustellenein- und -ausfahrt
jeweils 3 Leitbaken mit Beleuchtung
Beschilderungskonzept für die Baustellenein-
und -ausfahrten anfertigen.
Die Baustellenein- und -ausfahrten einschl.
Beschilderungkonzept sind als Teil der
vorbeschriebenen Verkehrsführungen in die Anträge auf
verkehrsbehördliche Anordnung zu integrieren.
Menge: 4,000 St

**01.03.0002 VS für Baust.ein- und - ausfahrten**
Verkehrssicherung für Baustellenein- und - ausfahrten
vorhalten, warten und betreiben.
Kontrolle gem. ZTV-SA für die gesamte Arbeitsstellensicherung wird gesondert vergütet.
Abrechnung: je Stück x Vorhaltedauer (Stck x d)
Menge: 212,000 Std

**01.03.0003 Baustellenzufahrten**
Verkehrssicherung und Einrichtung für
Baustellenein- und -ausfahrten einschl. Markierung,
Beschilderung und Leitbaken aufbauen und nach Beendigung der Bauarbeiten abbauen.
Vorhalten, Warten und Betreiben werden
gesondert vergütet.
Verkehrssicherung und Verkehrsregelung nach
StVO und RSA.
Zerstörte und abhanden gekommene Teile der
Einrichtung ersetzen.
Beschilderung, Größe 3:
1 x Z 101 mit Z 1007-33
1 x Z 206 mit Z 209 oder Z 209-10
Markierung:
- Folie Typ II, P7 (weitere Anforderungen analog Pos. 01.05.0010)
- Breite 0,30 m, durchgehend
- Länge ca. 80 m
- Markierung rückstandsfrei und deckenschonend
entfernen.
- Markierungsabfall aufnehmen und der
Verwertung nach Wahl des AN zuführen.
Leitbaken:
- vor und nach der Baustellenein- und -ausfahrt
jeweils 3 Leitbaken mit Beleuchtung
Beschilderungskonzept für die Baustellenein-
und -ausfahrten anfertigen.
Die Baustellenein- und -ausfahrten einschl.
Beschilderungkonzept sind als Teil der
vorbeschriebenen Verkehrsführungen in die Anträge auf
verkehrsbehördliche Anordnung zu integrieren.
Menge: 2,000 St

**01.03.0004 VS für Baust.ein- und - ausfahrten**
Verkehrssicherung für Baustellenein- und - ausfahrten
vorhalten, warten und betreiben.
Kontrolle gem. ZTV-SA für die gesamte Arbeitsstellensicherung wird gesondert vergütet.
Verkehrssicherung wie in Vorposition beschrieben
Abrechnung: je Stück x Vorhaltedauer (Stck x d)
Menge: 106,000 Std

**01.03.0005 Baustellenzufahrten**
Verkehrssicherung und Einrichtung für
Baustellenein- und -ausfahrten einschl. Markierung,
Beschilderung und Leitbaken aufbauen und nach Beendigung der Bauarbeiten abbauen.
Vorhalten, Warten und Betreiben werden
gesondert vergütet.
Verkehrssicherung und Verkehrsregelung nach
StVO und RSA.
Zerstörte und abhanden gekommene Teile der
Einrichtung ersetzen.
Beschilderung, Größe 3:
1 x Z 101 mit Z 1007-33
1 x Z 205
Markierung:
- Folie Typ II, P7 (weitere Anforderungen analog Pos. 01.05.0010)
- Breite 0,30 m, durchgehend
- Länge ca. 80 m
- Markierung rückstandsfrei und deckenschonend
entfernen.
- Markierungsabfall aufnehmen und der
Verwertung nach Wahl des AN zuführen.
Leitbaken:
- vor und nach der Baustellenein- und -ausfahrt
jeweils 3 Leitbaken mit Beleuchtung
Beschilderungskonzept für die Baustellenein-
und -ausfahrten anfertigen.
Die Baustellenein- und -ausfahrten einschl.
Beschilderungkonzept sind als Teil der
vorbeschriebenen Verkehrsführungen in die Anträge auf
verkehrsbehördliche Anordnung zu integrieren.
Menge: 2,000 St

**01.03.0006 VS für Baust.ein- und - ausfahrten**
Verkehrssicherung für Baustellenein- und - ausfahrten
vorhalten, warten und betreiben.
Kontrolle gem. ZTV-SA für die gesamte Arbeitsstellensicherung wird gesondert vergütet.
Verkehrssicherung wie in Vorposition beschrieben
Abrechnung: je Stück x Vorhaltedauer (Stck x d)
Menge: 106,000 Std

#### Titel 01.04 weit. VZ und -einrichtg.

*Hinweis: Die nachfolg. Posit. für Leitbaken u. Verkehrszeichen gelten für Leist*
Die nachfolgenden Positionen für Leitbaken u. Verkehrszeichen gelten für Leistungen, die zusätzlich von der Verkehrsbehörde angeordnet werden.

**01.04.0001 Absp.g.,Warneinr. aufb. u. abb. Schr.bake eins.*Typ RA2 eins. Dauerlicht*Versorg. Wahl AN**
StL-Nr. 21105405012101
Absperrgerät oder Warneinrichtung betriebsfertig aufbauen und abbauen. Vorhalten, Kontrolle, Wartung, In-
standsetzung und Betreiben werden gesondert vergütet.
Vorübergehende Verkehrssicherungsmaßnahmen durchführen.
70 v. H. des Preises werden nach betriebsfertigem Aufbau, der Rest nach Abbau vergütet.
Schraffenbake Größe 1000 x 250 mm einseitig.
Mit retroreflektierender Folie Klasse RA2.
Mit 1 Richtstrahler einseitig, gelbes Dauerlicht, WL1.
Energieversorgung nach Wahl des AN.
Menge: 10,000 St
Leistungsbereichkatalog: 105
Freie Nummern: 99_99_01

**01.04.0002 Absp.g.,Warneinr. vorhalten wie Vorposition**
StL-Nr. 2110541001
Absperrgerät oder Warneinrichtung vorhalten, warten,
instand setzen und betreiben. Vorübergehende Verkehrssicherungsmaßnahmen durchführen. Die Kontrolle wird gesondert vergütet.
Absperrgerät oder Warneinrichtung wie in Vorposition
beschrieben.
Menge: 530,000 Std
Leistungsbereichkatalog: 105
Freie Nummern: 99_99_01

**01.04.0003 Absp.g.,Warneinr. aufb. u. abb. Schr.bake eins.*Typ RA2**
StL-Nr. 21105405012000
Absperrgerät oder Warneinrichtung betriebsfertig aufbauen und abbauen. Vorhalten, Kontrolle, Wartung, In-
standsetzung und Betreiben werden gesondert vergütet.
Vorübergehende Verkehrssicherungsmaßnahmen durchführen.
70 v. H. des Preises werden nach betriebsfertigem Aufbau, der Rest nach Abbau vergütet.
Schraffenbake Größe 1000 x 250 mm einseitig.
Mit retroreflektierender Folie Klasse RA2.
Menge: 10,000 St
Leistungsbereichkatalog: 105
Freie Nummern: 99_99_01

**01.04.0004 Absp.g.,Warneinr. vorhalten wie Vorposition**
StL-Nr. 2110541001
Absperrgerät oder Warneinrichtung vorhalten, warten,
instand setzen und betreiben. Vorübergehende Verkehrssicherungsmaßnahmen durchführen. Die Kontrolle wird gesondert vergütet.
Absperrgerät oder Warneinrichtung wie in Vorposition
beschrieben.
Menge: 530,000 Std
Leistungsbereichkatalog: 105
Freie Nummern: 99_99_01

**01.04.0005 Verkehrsschild aufbauen u. abbauen Ronde,Dreie.Quad.*Größe 3 Typ RA2*Höhe 2,00 m**
StL-Nr. 21105203132003
Verkehrsschild aufbauen und abbauen. Vorhalten, Kontrolle, Wartung und Instandsetzung werden gesondert
vergütet. Aufstellvorrichtung nach statischen Erfordernissen. Vorübergehende Verkehrssicherungsmaßnahmen
durchführen. 70 v. H. des Preises werden nach Aufbau,
der Rest nach Abbau vergütet.
Verkehrsschild = Ronde, Dreieck, Quadrat.
Größe 3.
Retroreflektierend mit Folie Klasse RA2.
Aufstellhöhe über der Verkehrsfläche = 2,00 m.
Menge: 10,000 St
Leistungsbereichkatalog: 105
Freie Nummern: 99_99_01

**01.04.0006 Verkehrsschild vorhalten wie Vorposition**
StL-Nr. 2110520501
Verkehrsschild vorhalten, warten und instand setzen.
Vorübergehende Verkehrssicherungsmaßnahmen durchführen.
Die Kontrolle wird gesondert vergütet.
Verkehrsschild wie in Vorposition beschrieben.
Menge: 530,000 Std
Leistungsbereichkatalog: 105
Freie Nummern: 99_99_01

**01.04.0007 Verkehrsschild aufbauen u. abbauen*Größe 3 Typ RA2*Höhe 2,00 m**
StL-Nr. 21105203932003
Verkehrsschild aufbauen und abbauen. Vorhalten, Kontrolle, Wartung und Instandsetzung werden gesondert
vergütet. Aufstellvorrichtung nach statischen Erfordernissen. Vorübergehende Verkehrssicherungsmaßnahmen
durchführen. 70 v. H. des Preises werden nach Aufbau,
der Rest nach Abbau vergütet.
Verkehrsschild 'Zusatzzeichen an vorh.Aufstellvorrichtung (Kombination mit VZ derVorposition.Mehraufwendungen für höhere Aufstellvorrichtung sind in diese Position einzurechnen.'

Größe 3.
Retroreflektierend mit Folie Klasse RA2.
Aufstellhöhe über der Verkehrsfläche = 2,00 m.
Menge: 10,000 St
Leistungsbereichkatalog: 105
Freie Nummern: 99_99_01

**01.04.0008 Verkehrsschild vorhalten wie Vorposition**
StL-Nr. 2110520501
Verkehrsschild vorhalten, warten und instand setzen.
Vorübergehende Verkehrssicherungsmaßnahmen durchführen.
Die Kontrolle wird gesondert vergütet.
Verkehrsschild wie in Vorposition beschrieben.
Menge: 530,000 Std
Leistungsbereichkatalog: 105
Freie Nummern: 99_99_01

**01.04.0009 Verkehrsschild verändern Schild Größe 3*Höhe über 2,00 m a./i.Kraft setzen*mob.Auskreuzvorr.**
StL-Nr. 211052103231
Vorhandenes Verkehrsschild verändern, vorhalten, warten
und instand setzen. Vorübergehende Verkehrssicherungsmaßnahmen durchführen. Die Kontrolle wird gesondert
vergütet.
Verkehrsschild Größe 3.
Neben der Fahrbahn. Aufstellhöhe über 2,00 m.
Verkehrsschild berührungslos außer Kraft und wieder in
Kraft setzen.
Verkehrsschild außer Kraft setzen mit mobiler Auskreuzvorrichtung.
Menge: 5,000 St
Leistungsbereichkatalog: 105
Freie Nummern: 99_99_01

**01.04.0010 Verkehrstafel aufbauen und abbauen Typ RA2*Höhe 2,00 m**
StL-Nr. 21105240992002
Verkehrstafel aufbauen und abbauen. Vorhalten, Kontrolle, Wartung und Instandsetzung werden gesondert
vergütet. Aufstellvorrichtung nach statischen Erfordernissen. Vorübergehende Verkehrssicherungsmaßnahmen
durchführen. 70 v.H. des Preises werden nach Aufbau,
der Rest nach Abbau vergütet.
Verkehrstafel 'Z 515-xy oder 521-xy.'

Größe 'über 1,10 bis 2,00 m.'

Retroreflektierend mit Folie Klasse RA2.
Aufstellhöhe über der Verkehrsfläche = 2,00 m.
Menge: 2,000 St
Leistungsbereichkatalog: 105

**01.04.0011 Verkehrstafel vorhalten wie Vorposition**
StL-Nr. 2110524301
Verkehrstafel vorhalten, warten und instand setzen. Vo-
rübergehende Verkehrssicherungsmaßnahmen durchführen.
Die Kontrolle wird gesondert vergütet.
Verkehrstafel wie in Vorposition beschrieben.
Menge: 106,000 Std
Leistungsbereichkatalog: 105

#### Titel 01.05 Vorübergehende Markierung

**01.05.0001 Längsmarkierung Typ II herstellen*Breite 0,15 m*P 7*Markierung entf.**
StL-Nr. 2110533292903901
Längsmarkierung Typ II einschl. evtl. Sperrflächenumrandung als vorübergehende Markierung herstellen, warten und instand setzen. Vormarkieren. Vorübergehende
Verkehrssicherungsmaßnahmen durchführen. Abgerechnet
wird der markierte Strich, bei Doppelstrichen zwei
Striche.
Markierung 'durchgehend als Fahrbahn- bzw.
Fahrstreifenbegrenzung.'

Strichbreite = 0,15 m.
Markierungssystem aus 'Folie, gelb, profiliert.Griffigkeit S2.Tagessichtbarkeit Q3.Nachtsichtbarkeit, trocken R5.Nachtsichtbarkeit, feucht RW6.Trocknungszeit T2.'

Verkehrsklasse = P 7.
Markierung auf 'Asphalt oder Beton.'

Markierung entfernen. Abfall aufnehmen und nach Wahl
des AN verwerten.
Menge: 990,000 m
Leistungsbereichkatalog: 105
Freie Nummern: 99_99_01

#### Titel 01.06 Transportable Schutzeinrichtung

*Hinweis: Bei der Aufstellung der TSE darf die Fahrbahn nicht beschädigt werden.*

**01.06.0001 Transp.Schutzeinrichtung aufbauen Arb.st./fl. Verk.*Aufhaltest. T3 Wirkungsber.maxW2**
StL-Nr. 21105605232900
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Maximale Baubreite '= 0,25 m.
Einschließlich notwendiger
Übergangskonstruktionen, Übergangselemente, Passstücke
o. ä.'
Menge: 1840,000 m
Leistungsbereichkatalog: 105

**01.06.0002 Transport. Schutzeinr. vorhalten wie Vorposition**
StL-Nr. 2110561001
Transportable Schutzeinrichtung vorhalten, warten und
instand setzen. Vorübergehende Verkehrssicherungsmaßnahmen durchführen. Die Kontrolle wird gesondert
vergütet.
Transportable Schutzeinrichtung wie in Vorposition beschrieben.
Menge: 97520,000 md
Leistungsbereichkatalog: 105

**01.06.0003 AEK f. transp. Schutzeinr. aufb.**
StL-Nr. 2110562590
Anfangs-/Endkonstruktion (AEK) für transportable
Schutzeinrichtung aufbauen und abbauen. Vorhalten, Kontrolle, Wartung und Instandsetzung werden gesondert
vergütet. Vorübergehende Verkehrssicherungsmaßnahmen
durchführen. 70 v. H. des Preises werden nach Aufbau,
der Rest nach Abbau vergütet.
AEK an OZ '01.06.0010'
Menge: 8,000 St
Leistungsbereichkatalog: 105

**01.06.0004 AEK vorhalten wie Vorposition**
StL-Nr. 2110563001
Anfangs-/Endkonstruktion (AEK) für transportable
Schutzeinrichtung vorhalten, warten und instand setzen.
Vorübergehende Verkehrssicherungsmaßnahmen durchführen.
Die Kontrolle wird gesondert vergütet.
AEK wie in Vorposition beschrieben.
Menge: 424,000 Std
Leistungsbereichkatalog: 105

#### Titel 01.07 Kontrolle Arbeitsstellensicherung

**01.07.0001 Kontrolle d. Verkehrss. an Arb.st.*elektron. Gerät**
StL-Nr. 2110590592
Kontrolle der Verkehrssicherung an Arbeitsstellen
einschließlich temporärer Verkehrsschilder,
vorübergehender Markierungen, transportabler Lichtsignalanlagen, baulicher Leitelemente und transportabler
Schutzeinrichtungen gemäß ZTV-SA durchführen. Die Kontrolle ist unmittelbar nach deren Durchführung zu erfassen und zu dokumentieren. Arbeits- und Hilfsmittel
sind vom AN zu stellen und dem AG jederzeit zugänglich
zu machen. Die Kontrolle der Umleitungsstrecke wird gesondert vergütet.
Kontrolle 'entsprechend den ergänzendenBestimmungen zu den Richtlinien für die Sicherung anArbeitsstellen.Dazu:Anfahren eines ortsfest installierten Erkennungschipsauf der Baustelle, Anmeldungen an dem speziell derBaustelle zugeordneten Chip. Checkliste mit einemelektronischen Prüfgerät gemäß den Kriterien aller inPunkt 7 (6) der ZTV-SA geforderten Bedingungenabarbeiten, z. B. über "Service-Control" der Firma P.Berghaus GmbH (oder gleichwertigeWartungskontrollgeräte) mit Datum und Uhrzeit überDCF-77-Funkuhr und damit unverfälschbarem Nachweisder Kontrolle.Ausdruck des Protokolls über handelsübliche Drucker.Die Protokollausdrucke gelten als Aufmaß für diekumulative Abrechnung der LeistungDie Protokolle sind wöchentlich dem AG zuübergeben.Einschl. Kontrolle der Verkehrssicherung für Baustellenzu- und -ausfahrten.'

Kontrolle mit elektronischem Erfassungsgerät nach Un-
terlagen des AG dokumentieren.
Menge: 53,000 d
Leistungsbereichkatalog: 105
